# Carpintería de aluminio, acabado en acabados base, para conformado de contraventana practicable de una hoja de lamas fijas, de 50x150 cm, sistema de lama fija VF, "TECHNAL", colocada en ventana

- Propiedad del archivo: CYPE INGENIEROS, S.A.
- Formato: FIEBDC-3/2002
- Divisa: EUR
- Costes indirectos: 3.00 %
- IVA: 21.00 %

**LSV020** Ud Carpintería de aluminio, acabado en acabados base, para conformado de contraventana practicable de una hoja de lamas fijas, de 50x150 cm, sistema de lama fija VF, "TECHNAL", colocada en ventana.
Suministro y montaje de carpintería de aluminio, acabado en acabados base, con 60 micras de espesor mínimo de película seca, para conformado de contraventana practicable de una hoja de lamas fijas, de 50x150 cm, sistema de lama fija VF, "TECHNAL", colocada en ventana. Espesor y calidad del proceso de lacado garantizado por el sello QUALICOAT. Compuesta por perfiles extrusionados formando marcos y hojas de 1,5 mm de espesor mínimo en perfiles estructurales. Accesorios, herrajes de colgar y apertura homologados, juntas de acristalamiento de EPDM de alta calidad, tornillería de acero inoxidable, elementos de estanqueidad, accesorios y utillajes de mecanizado homologados. Incluso p/p de garras de fijación, sellado perimetral de juntas por medio de un cordón de silicona neutra y ajuste final en obra. Elaborada en taller. Totalmente montada.
Incluye: Colocación y fijación del cerco. Colocación y fijación de los elementos de colgar. Colocación de la hoja.
Criterio de medición de proyecto: Número de unidades previstas, según documentación gráfica de Proyecto.
Criterio de medición de obra: Se medirá el número de unidades realmente ejecutadas según especificaciones de Proyecto.

| Código | Ud | Descripción | Rendimiento | Precio | Importe |
|---|---|---|---|---|---|
| mt25dct010a | m | Perfil de aluminio acabados base, para conformado de marco de ventana en sistemas de contraventanas practicables, sistema de lama fija VF, "TECHNAL", incluso juntas de estanqueidad de la hoja, con el sello QUALICOAT, que garantiza el espesor y la calidad del proceso de lacado. (material) | 4.000 | 4.64 | 18.56 |
| mt25dct060a | m | Perfil de aluminio acabados base, para conformado de hoja de ventana en sistemas de contraventanas, sistema de lama fija VF, "TECHNAL", incluso junta de estanqueidad de la hoja, con el sello QUALICOAT, que garantiza el espesor y la calidad del proceso de lacado. (material) | 3.798 | 5.63 | 21.38 |
| mt25dct070a | m | Perfil de aluminio acabados base, para conformado de lama terminal en sistemas de contraventanas, sistema de lama fija VF, "TECHNAL", con el sello QUALICOAT, que garantiza el espesor y la calidad del proceso de lacado. (material) | 0.654 | 5.24 | 3.43 |
| mt25dct080a | m | Perfil de aluminio acabados base, para conformado de lama fija en sistemas de contraventanas, sistema de lama fija VF, "TECHNAL", incluso junta de lama, con el sello QUALICOAT, que garantiza el espesor y la calidad del proceso de lacado. (material) | 11.795 | 3.23 | 38.10 |
| mt25pfx200ea | Ud | Kit compuesto por escuadras, tapas de condensación y salida de agua, y herrajes de ventana practicable de apertura hacia el interior de una hoja. (material) | 1.000 | 12.99 | 12.99 |
| mt15sja100 | Ud | Cartucho de masilla de silicona neutra. (material) | 0.140 | 3.13 | 0.44 |
| mo018 | h | Oficial 1ª cerrajero. (mano de obra) | 1.140 | 17.52 | 19.97 |
| mo059 | h | Ayudante cerrajero. (mano de obra) | 1.140 | 16.19 | 18.46 |
| % | % | Costes directos complementarios | 2 % | 133.33 | 2.67 |
|  |  | Costes directos |  |  | 136.00 |
